# Mülhein, Klopstockstr.12-16 u. Uhlandstr.66
Angebotsaufforderung (GAEB DA XML 3.2, DA83)
Projekt: 000317
Währung: EUR
Erstellt mit: GXML Toolbox V3.3 R20230829, iTWO_64 V24.0.454, 12.11.2025

## 01-271 ISO-Fensterarbeiten
Datum: 12.11.2025

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3304/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) BESONDERE TECHNISCHE VORBEMERKUNGEN*
BESONDERE TECHNISCHE VORBEMERKUNGEN
=================================
für Lieferung und Einbau von Kunststoff-Fenstern, einschl.
Ausbau der vorhandenen Fenster.

Für dieses Objekt sollen Profile folgender
Hersteller zur Ausführung kommen.

- inoutic GmbH,
- Kömmerling,
- Brügmann,
- Trocal,
- Wavin,

Abweichungen hiervon sind nur mit unserer Genehmigung bzw. in Abstimmung
mit uns zulässig.

Angebotenes Erzeugnis :  .........................................................
  (vom Bieter  unbedingt anzugeben)

- System Mitteldichtung
- flächenversetzt

U-Wert Fenster:  Gesamt Fenster U-Wert Uw  < 0,95 W/m²K
  Ug <  0,6 W/m²K

Verglasungsart: 3-fach Verglasung mit warmer Kante, bewertetes Schalldämmmaß  Rw,r > 34 dB (min. Schallschutzklasse 2) ,vgl. DIN 4109

Bodentiefe Fensteranlage, sowie Fensteranlagen, die keine  ausreichende Brüstungshöhe von mind. 70 cm haben (Brüstungsscheiben, Balkontüren etc.), sind mit Verbundsicherheitsglas auszustatten, auch wenn es in den Leitungstexten nicht explizit beschrieben ist.
Ausführungszeitraum alle Gewerke : 09.02.2026 - 20.11.2026
Ausführungzeitraum für dieses Gewerk siehe Abschnitt "Termine"

Weitere Bedingungen zur Herstellung, Lieferung und Montage von Einfachfenstern aus Kunststoff mit Isolierverglasung sind:

Die Empfehlungen des Institutes für Fenstertechnik
Rosenheim für die Gütegemeinschaft Kunststoff-Fenster. 02.09.2025
Der "Prüf- und Bewertungsstandard der Gütegemeinschaft
für Kunststoff- Fensterprofile" im Qualitätsverband
Kunststofferzeugnisse e.V.

Die Festlegungen des Profilhersteller.

Die Fenster und Türen müssen die Anforderungen des Gebäudenergiegesetzes (GEG und BEG)
für Gebäude mit normalen Innentemperaturen erfüllen
und die Werte der
- Beanspruchungsgruppe "C" -
erreichen.
Diese Werte sind durch Prüfzeugnisse nachzuweisen.

Nach Auftragserteilung, vor Beginn der Arbeiten in der
Werkstatt sind objektbezogene Detailzeichnungen dem
Auftraggeber zur Genehmigung vorzulegen.
Das gilt insbesondere für Fenster in Dachgauben und für
Fenstererneuerungen im Zusammenhang mit Fassadenarbeiten.

Die Entwässerung der Flügel- und Blendrahmen muß verdeckt, ohne Beeinträchtigung der Sichtflächen, durch
die äusseren Kammern geführt werden, ohne Berührung der
Verstärkungskammer. Ausgenommen hiervon sind Balkontürschwellen, diese sind nach vorn über Wasserablaufröhrchen zu entwässern. Die Röhrchen sind mit Entwässerungskappen abzudecken.
Die Befestigung tragender Beschlagteile muß in Stahl
erfolgen.
Die Armierungs- und Konstruktionsprofile aus Stahl sind
durch Feuerverzinken vor Korrosion zu schützen.

Die nicht bündige Rahmenkonstruktion ist mit einem
Wetterschenkel mit Endkappen und durchgehender
Nippelleiste abzudecken.
Balkontürschwellen sind mit LM-Profilen passend zum Sy-
stem, abzudecken.

ROLLADENANLAGEN
---------------
Die Ausführung der Rolladenanlagen ist in der Leistungsbeschreibung festgelegt.

Optionalausführungen
(Sofern im Leistungsverzeichnis abgefragt):

Alu - Rollladenpanzer aus doppelwandigem Aluminium, rollgeformt, einbrennlackiert, ausgeschäumt.
Gegen seitliches Verschieben mit Hart -PVC Entgleiten arretiert.
Aluminium Rolladenprofil  TE  54, 54 mm x 14,00 mm.

Rollladen-Rohrmotor (Einsteckantrieb): Der Schalldruckpegel der elektrisch betriebenen Anlage von 30 dB(A) in schutzbedürftigen Räumen darf nicht überschritten werden. Hier gilt die DIN 4109, Tab. 4- Zeile 2, Tab.6, Ziff. 7 und Ziff. 2.5, Bbl.2 . Hier ist ein Nachweis durch den Hersteller zu erbringen

VERARBEITUNG
------------
Für die Beurteilung der Verarbeitung gilt
RAL-RG 716/1 Abschnitt III,
Kunststoff-Fenster Gütesicherung

Schweißwülste sind restlos zu entfernen und sauber beizuarbeiten, Gehrungsnähte sind auszufräsen.

Beschlagteile müssen DIN 18357 "Beschlagarbeiten" entsprechen, ausreichend rostgeschützt sein oder aus nicht
rostendem Material bestehen. Es sind nur vom Profilhersteller empfohlene, verdeckt liegende, Beschläge mit
Eingriffbedienung zu verwenden.

VERGLASUNG
----------
Die Isolierverglasung mit Luftzwischenraum ist
entsprechend den Bedingungen der Glashersteller und denen des Profilherstellers als Trockenverglasung mit
Dichtungen aus "ATPK" nach DIN 7863 auszuführen.
Zur Verklotzung sind nur weichmacherfreie Kunststoffklötzchen -keine Holzklötzchen- zu verwenden.

DEMONTAGE DER VORHANDENEN FENSTER
---------------------------------
Der Auftragnehmer hat die Fenster, Blenden und Rolladenanlagen so auszubauen, daß weder die Fassadenflächen
noch die inneren und äusseren Leibungen beschädigt werden.
Vom Auftragnehmer zu vertretende Mauerwerks- bzw.
Putzschäden, sind fachgerecht und kostenlos zu beseitigen.
Die Demontage der alten Fenster- u. Türanlagen ist in die Einheitspreise mit einzukalkulieren.
MONTAGE DER NEUEN FENSTER
---------------------------
Die Fenster und Fenstertüranlagen sind DIN- gerecht mit der
erforderlichen Mindestfugenbreite einzubauen.
Die Montage hat mit Hilfe von Trag- und Distanzklötzen zu erfolgen.
Sie sind so anzuordnen, daß die Wärmedehnung der Fensterprofile
nicht behindert wird.
Die Befestigung muß mechanisch ( Rahmendübel, Winkelbleche,
Anschluß- oder Montagezargen usw.) erfolgen.
Schäume und Kleber sowie Nägel sind nicht zulässig.
Holz- Hilfskeile sind keine Tragklötze und nach der Befestigung des
Rahmens wieder zu entfernen.

ANSCHLUß UND ABDICHTUNG ZUM BAUKÖRPER
-------------------------------------
Der Anschluß zum Baukörper ist wind- und regendicht
auszubilden.
Dichtung (außen)
--------
Die Fugen zwischen Fenster  und Bauwerk sind durch
einbauen eines entsprechenden Kompribandes abzudichten.

Dichtung (innen)
--------
Die Anschlußfugen zwischen Fenster und Bauwerk sind vollständig
mit Mineralwolle bzw. dem Fugenschlauch Vario FS 2 von Isover
(oder gleichwertig) auszufüllen.
Anschließend sind die Fenster und Fenstertüranlagen vierseitig zu
verleisten. Die Verleistung darf erst nach Abnahme der ausgefüllten
Fugen ausgeführt werden.
Fußleisten und Viertelstäbe im Bereich der Fenstertüren sind vor dem Einbau der neuen Anlagen auszubauen und im Zuge der Verleistung wieder anzubringen, ggfs. zu erneuern.
BARRIEREFREIHEIT / BARRIEREFREI SCHWELLEN (optional)

Barrierefreie Schwellen sind überrollbar herzustellen. Erforderliche wärmegedämmte Unterbauprofile sind einzuplanen und beim Fensteraufmaß zu berücksichtigen.
Der Spritzwasserschutz, die Schlagregen- und Luftdichtigkeit sowie der Wärmeschutz sind gemäß den Vorgaben der aktuellen technischen Regelwerken auszuführen.
Die Empfehlungen des Institutes für Fenstertechnik
Rosenheim für die Gütegemeinschaft Kunststoff-Fenster sind einzuhalten.

ÖFFNUNGSMAßE
-------------
Die angegebenen Öffnungsmaße sind lichte Weiten, gemessen zwischen den Leibungen, Oberkante Außenfensterbank
und Unterkante Fenstersturz. Bei Öffnungen mit Rund-
oder Segmentbögen sind die größten lichten Höhen angegeben.
Die in den Positionstexten angegebenen Maße und Skizzen dienen der Orientierung. Vor der Fertigung ist ein örtliches Aufmaß zu nehmen und danach entsprechend sind die Fensteranlagen zu fertigen.

Die Maße sind vor Fertigung örtlich eigenverantwortlich zu
prüfen. Die angegeben Maße und Skizzen dienen der Orientierung zur Angebotsabgabe. Die entgültigen Aufmaße mit Skizzen sind vor Fertigung zur Freigabe der örtlichen BL vorzulegen.

AUSFÜHRUNGSFRISTEN
------------------
Der Arbeitsbeginn auf der Baustelle ist nach Terminplan
festgelegt.
Die Baustelle ist so zu besetzen, daß täglich mind. 15
Fernsteranlagen eingebaut werden.

NEBENLEISTUNGEN
---------------
Leistungen im vorstehenden Text, die im Leistungsverzeichnis nicht besonders erwähnt sind, gelten als Ne-
benleistungen und werden nicht vergütet.

BESCHLÄGE
----------
Die Beschlagteile haben der DIN 18257 -neueste Fassung-
zu entsprechen, undaus nicht rostendem Material zu bestehen.
Es sind nur verdeckt liegende Beschläge, passend zur Fenstergröße,
mit Einhandgriff-Bedienung zu verwenden.
Es sollen folgende Fabrikate zur Ausführung kommen.

- Siegenia
- Roto

Abweichungen hiervon sind nur mit unserer Genehmigung bzw. in
Abstimmung mit uns zulässig.

Angebotenes Fabrikat : ........................................................
  (vom Bieter unbedingt anzugeben)

  Beschlag - Dreh-Kipp-Flügel
A) Einhand-Dreh-Kipp-Beschlag mit Einstiegsicherung,
  nachregulierbarer Schere, Falzband und verstellbarem Ecklager.

B) ab 0,90 m Falzhöhe, mit bandseitigem Mittelverschluß,

C) ab 1,00 m Falzbreite, mit oberem und unterem
  Mittelverschluß.

  Beschlag - Drehflügel
A) Dreh-Flügel-Beschlag mit 3 Einbohrbändern und
  Auflaufstütze mit Stellschraube
B) ab 1,00 m Falzbreite zusätzlich mit oberem und
  unterem Mittelverschluß.

Beschlag - Dreh-Kipp-Tür
Einhand-Dreh-Kipp-Beschlag
mit Schnäpper und äußerem
Anziehgriffgriff, ca. 70 mm.
Balkontürschwellen sind mit
LM-Profilen passend zum System,
abzudecken.

Anordnung der Beschläge
------------------------
Bewegliche Fenster
Siehe Angaben in den Positionen
(Reinigungsmöglichkeit beachten)

Unbewegl. Fenster
kein Beschlag, Verglasung erfolgt im Blendrahmen.
Fenster im Erdgeschoß
Sämtl. Fenster und Türen im Erdgeschoß erhalten einen
einbruchhemmenden Beschlag, Sicherheitsstufe; RC2N,
mit Fehlbedienungssperre und abschließbar.

Alle Balkontüren (alle Geschosse) erhalten Beschläge der SIcherheitsstufe RC2N, mit Fehlbedienungssperre und abschließbar.

Angaben zur Maßnahme
Die Arbeiten werden an bewohnten Häusern ausgeführt,
das bedingt mehrere Teilabschnitte der Ausführung, z.B.
Fertigstellung hausweise.
Sämtl. Arbeiten in einer bewohnten Wohnung müssen
in längstens 1 Tag erledigt werden.
Bodenflächen und angrenzende Bauteile
im Bereich der auszuführenden Arbeiten sind
durch Folien, evtl. Schaltafeln o.ä. zu schützen.

Baustoffe und Bauteile dürfen nicht in Treppenhäusern
und auf Verkehrsflächen gelagert werden.

In den Einheitspreisen sind enthalten:
--------------------------------------
die Schuttabfuhr einschl. Entsorgungsgebühren in allen
Positionen. die rechtzeitige Benachrichtigung der Wohnungsinhaber
über den beabsichtigten Beginn der Arbeiten
die Rückerstattung der Kosten für Wasser u. Strom,
falls beim Wohnungsinhaber entnommen,
die Verpflichtung des Arbeitnehmers, andere Gebäudeschäden, die bei Ausführung seiner Leistung bekannt
werden, unverzüglich dem zuständigen Bauführer bzw. Be-
standsverwalter zu melden
sämtliche Lieferungen und Leistungen, die zur sachgemäßen Herstellung der Arbeiten erforderlich sind, wie
z.B. Fahrt- u. Transportkosten, Standgebühren u. dergl.
erforderliche Gerüste bis zu einer Höhe der Arbeitsbühne von 2,00 m über Flur und Schutzgerüste gemäß den Un-
fallverhütungs-Vorschriften, soweit kein Arbeitsgerüst
bauseits gestellt wird
die Mitbenutzung der Gerüste ist allen mit Reparaturarbeiten beschäftigten Firmen kostenlos zu gestatten.
das tägliche Säubern der Arbeitsstelle bei Arbeitsschluß. Bauschutt darf grundsätzlich nicht im Gebäude
gelagert werden das Schützen der Bodenflächen und angrenzenden Bauteile
Sämtliche Baustoffe und Einbauteile müssen hinsichtlich
ihrer Art und ihrer Verarbeitung den bei Ausführung
aktuellen DIN-Vorschriften und sonstigen anerkannten
bautechnischen Richtlinien entsprechen.
In der Regel sind gütegeschützte Baustoffe und Einbauteile
zu verwenden. Der Auftraggeber kann einen Gütenachweis
für diese Materialien verlangen. Wenn nicht gütegeschützte
Baustoffe oder Einbauteile angeboten oder eingebaut werden,
hat der Auftragnehmer auf seine Kosten den Gütenachweis zu erbringen.
(CE Kennzeichnung Der Auftraggeber ist berechtigt, die Verwendung nicht normengerechter oder ungeeignet erscheinender Materialien abzulehnen.
Der Auftraggeber ist in begründeten Fällen berechtigt,
Materialproben zu entnehmen und prüfen zu lassen.

*Hinweis: Vorbemerkungen Objektangaben*
Vorbemerkungen / Angaben zum Objekt

Vor Angebotsabgabe wird eine eigenständige Besichtigung der
Gebäude und der Bauumfeldes empfohlen. Gemeinsame Ortsbesichtigungen finden nicht statt. Der Bieter hat
sich selbst an der Baustelle ausreichend zu informieren.

An den Gebäuden

Mülheim, Klopstockstr. 12-16, Uhlandstr. 66

werden energetische Modernisierungsmaßnahmen durchgeführt. Folgende Maßnahmen werden ausgführt:
WDVS, Balkonsanierung inkl. neuer Balkongeländer, Elektroarbeiten, Erneuerung der Tür- und Fensteranlagen, Dacharbeiten u.weiteres.

Die gesamte Bauzeit beträgt ca. 10 Monate

Die Gerüste werden allen Gewerken zur Nutzung zur Verfügung gestellt, sowie Sanitärcontainer und Baustellen WC.
Materialtransporte sind nicht enthalten und sind in die EP einzukalkulieren. Schutz der Arbeiten vor Unfallgefahren, Witterungseinflüssen und Diebstahl sind durch den AN sicherzustellen.
Während der Bauzeit ist die Baustelle in einem sauberen Zustand zu halten und regelmäßig aufzuräumen.

Wasser und Baustrom  werden bauseits im Bereich des Baufeldes an einem zentralen Punkt kostenlos zur Verfügung gestellt. Zuleitungen zu den Verbraucherstellen sind selbständig herzustellen und vorzuhalten.

Aufmaßtermine, Ausführungstermine in den Wohnungen u. anderen Mieteinheiten, sind eigenständig vom AN mit den Mietern zu vereinbaren (per Aushänge o. persönlichen Mieterkontakt). Kontaktdaten der Mieter können für die Dauer der Maßnahmen zur Verfügung gestellt werden. Die vereinbarten Termine sind
zuverlässig / verbindlich einzuhalten.

Materiallagerflächen werden bei der Baubesprechung vor Baubeginn bei der gemeinsamen Begehung mit der BL festgelegt. Ein Plan zur Lagerung von Materialien ist 14 Tage zuvor der Bauleitung vorzulegen.

Feuerwehrzufahrten und Stellflächen (falls vorhanden):
Die Feuerwehrzufahrten und Abstellflächen gem. des beiliegenden Lageplanes dürfen für die Baustelleneinrichtung nicht genutz werden. Diese Bereiche sind ständig freizuhalten.
Kurzfristige Nutzung für Materiallieferung, Be- und Entladen ist zulässig.

Das Aufmaß und die Rechnung ist hausweise zu gliedern und zu unterteilen. Dem Aufmaß ist eine Mieterliste bzw. eine Liste über die Mieteinheiten beizufügen, anhand dessen die einzelnen Leistungen/ Pos. aus dem LV (mit Pos. Nr.) den jeweiligen Mieteinheiten zugeordnet werden können.

*Hinweis: ZusätzlicheTechnische Vorbemerkungen für Fenster*
Zusätzliche-Technische Vorbemerkungen  für Fenster-, Rollläden- u. Haustüranlagen

Allgemein
Maßgebend für die Lieferung und Ausführung der Leistungen sind die ATV in der VOB-Teil C und weitere DIN-Vorschriften.
Alle Leistungen sind nach dem zum Zeitpunkt der Ausführung geltenden Normen, Verordnungen, Richtlinien etc. auszuführen.
Weiterhin gelten sämtliche europäischen und nationalen Vorschriften,
Merkblätter, Stoff- und Prüfnormen usw. jeweils in ihrer aktuellen Fassung.

Als vereinbart gelten weiterhin die Herstellerverarbeitungs- angaben, Zulassungen und Empfehlungen der jeweiligen Fachverbände.
Folgende Vorschriften sind besonders zu beachten:

GEG  Gebäudeenergiegesetz
Unfallverhütungsvorschriften/ Regeln der BG Bau (Berufsgenossenschaft der Bauwirtschaft)
BGV  BG-Vorschriften
BGR  BG-Regeln
BGI  BG-Informationen
BGG  BG-Grundsätze

BetrSichVBetriebssicherheitsverordnung mit den dazugehörigen Technischen Regeln „TRBS"
a.a.R.d.T.Die Allgemein anerkannten Regeln der Technik

Grundsätzlich sind nur Produkte zu verarbeiten die  entsprechend der europäischen Richtlinien eine CE-Kennzeichnung unterliegen und besitzen.
Bezüglich der Wärmeleitfähigkeit sind zusätzlich zur CE-Kennzeichprodukte zugelassen, die zudem einer Fremdüberwachung einer von Ländern zugelassenen Stelle unterliegen und entsprechend überwacht sind.

VOB:
Nebenden allgemeinen Vertragsbedingungen und diesen technischen Vorbemerkungen gilt die VOB (Teil B, C), neueste Fassung.

Normen/Richtlinien:
Angegebene bzw. zitierte Normen, Richtlinien und Verordnungen gelten jeweils in ihrer aktuellen Ausgabe bzw. deren Ersatzwerke.

Statische Anforderungen:
Die Fensterkonstruktion muss so am Baukörper befestigt werden, dass alle auf sie einwirkenden Kräfte in den Baukörper abgeleitet werden. Zusätzliche Lasten aus dem Baukörper dürfen nicht vom Fenster aufgenommen werden.

Unter den angenommenen Beanspruchungen darf sich die Konstruktion nicht mehr als 1/300 bzw. 1/200 der Länge, maximal jedoch 15 mm durchbiegen. Die Durchbiegung der einzelnen Verglasungen zwischen den Scheibenkanten darf nicht über 8mm liegen.

- DIN 1055 Teil 3: Eigen und Nutzlasten für Hochbauten
- DIN 1055 Teil 4:Windlasten
- DIN EN 12210: Fenster und Türen - Widerstandsfähigkeit bei Windlast - Klassifizierung
- DIN EN 12211: Fenster und Türen - Widerstandsfähigkeit bei Windlast - Prüfverfahren

Wärme- und Feuchtigkeitsschutz:

- DIN4108 Teil 2 : Anforderungen an den Wärmeschutz,
- DIN 4108 Teil 3: Klimabedingter Feuchteschutz; Anforderungen, Berechnungsverfahren und Hinweise  für Planung und Ausführung
- DIN 4108 Beiblatt 2: Wärmebrücken - Planungs- und Ausführungsbeispiele
- DIN EN ISO 10211:Wärmebrücken im Hochbau - Wärmeströme und Oberflächentemperaturen
  Gebäudeenergiegesetz (GEG)

- DIN EN 10077 Teil 1und Teil 2: Wärmetechnisches Verhalten von Fenstern, Türen und Abschlüssen
  (U-Wert-Berechnung bzw. -Tabellen)
- DIN EN 12412 Teil 2: Wärmetechnisches Verhalten von Fenstern, Türen und Abschlüssen (Meßung Rahmen)
- DIN EN 12412 Teil 4: Wärmetechnisches Verhalten von Fenstern, Türen und Abschlüssen (Meßung Rollladenkästen)
- DIN EN ISO 12567 Teil 1: Wärmetechnisches Verhalten von Fenstern und Türen
(Meßung Fenster)

Für die Anforderungen an den Wärmeschutz gelten allgemein die Ausführungen des GEG.

Die Einwirkung von Schlagregen und Tauwasser ist so zu begrenzen, dass Schäden vermieden werden, z. B. unzulässige Minderung des Wärmeschutzes.

Schallschutz:
Für den Schallschutz gelten DIN 4109, sowie DIN EN 20140, DIN EN 717.
Anschlüsse zwischen Fenster (Türen) und Baukörper sind unter Beachtung der Anforderungen an die Schalldämmung der Fenster (Türen) auszubilden.
Alu-Fensterbänke und Blechverkleidungen sind zu entdröhnen. Hier ist auch die DIN 18360 zu beachten.

Einbruchhemmung u. Sicherheit:
Für die Einbruchhemmung gelten DIN EN 1627 (Anforderungen und Klassifizierung), DIN EN 1628-1630 (Prüfverfahren), DIN EN 356 (einbruchhemmende Verglasung), sowie Aushebelschutz-Richtlinien.
Die Einstufung in die Widerstandsklassen der Verglasung (P1 bis P8) ist durch einen gültigen Prüfbericht nachzuweisen.
Die Einstufung in die Widerstandsklassen RC 1 bis RC 6 ist durch einen gültigen Prüfbericht nachzuweisen.
Für angrenzende Bauteile müssen ebenfalls Anforderungen nach DIN EN 1627 zugrundegelegt werden. Nichttransparente Ausfachungen nach DIN EN 356.

Zu liefernde Mindestwiderstandsklasse: RC 1 N

Barrierefreies Bauen
Für die Planung von barrierefreien Wohnräumen, soweit notwendig bzw. gefordert,  sind die Vorgaben der Normen DIN 18024, DIN 18025 und DIN 18040 einzuhalten.

Umwehrungen
Die Vorgaben für Absturzsicherung und Umwehrung sind den jeweiligen Landesbauordnungen der Länder (LBO) zu entnehmen.

Recycling:
Es werden nur Fenster/Tür-Systeme bewertet, die eine Entsorgung mit anschließendem Recycling gewährleisten.
Altfenster und Profilreste müssen aufgearbeitet, stofflich getrennt und wiederverwertet werden.
Ein Nachweis ist auf Verlangen der Bauleitung vorzulegen.

Ü-Zeichen im Fensterbau:
Für Fenster, Türen und Aufsatzrollladen ist vom Auftragnehmer ein Übereinstimmungsnachweis zu führen und die Produkte (z.B. im Lieferschein) sind mit dem Ü-Zeichen zu kennzeichnen.

Hierzu ist eine werkseigene Produktionskontrolle notwendig. Betriebe, die das RAL-Gütezeichen führen und/oder nach ISO 9000 zertifiziert sind, erfüllen diese Voraussetzung automatisch.
Schlagregen- und Fugendurchlässigkeit:
Schlagregendichtheit und Fugendurchlässigkeit müssen entsprechend der DIN EN 12207 / 12208 ausgeführt werden. Der Widerstand bei Windlast muss den Normen DIN EN 12210 und DIN 12211 entsprechen.

PVC-U:
Es sind nur Kunststoffprofile aus Qualitätsmarkenrohstoffen auf der Basis eines weichmacherfreien, hochschlagzähen Polyvinylchlorids(PVC-U) zugelassen. Diese können sowohl vollständig aus Frischmaterial bestehen als auch aus einem Recyclatkern, wenn dieser in Coextrusion hergestellt und umlaufend durch PVC-U Frischmaterial abgedeckt ist.

Die Formmasse für Frischmaterial muss in den Materialeigenschaften min. dem Typ:
-  ISO 1163-PVC-U, EDLP,082-25-T23, entsprechen.

Für die Qualität der Kunststoffprofile gilt die RAL Güte- und Prüfbestimmung  Abschnitt1  RAL-GZ 716/1.
Die Hauptprofile müssen den Anforderungen der Klasse A entsprechen.

Metallteile:
Alle Aussteifungen müssen aus sendzimirverzinkten Stahl sein, mit einer Mindestwandstärke
s ≥ 1,5 mm. Die Güte der Stahlprofile muß den Bezeichnungen mit DX51D+Z150-N-A entsprechen.
Es gelten hierfür die Normen DIN EN 10346, DIN EN 10162 und für Toleranzen DIN EN 10143.

Dichtungen:
Außendichtungen zwischen Blend- und Flügelrahmen, sowie zwischen Glas und Glasleiste müssen systemgerecht sein.
Es dürfen nur vom Systemhersteller zugelassene Dichtungen verwendet werden.

Qualitätsstandard:
Es dürfen nur Profilsysteme angeboten werden, die den Güte- und Prüfbestimmungen gemäß RAL-Richtlinien GZ 716/1 entsprechen.
Alle Hauptprofile müssen mit dem Prüfzeichen der Gütegemeinschaft (QKE) gekennzeichnet sein. Entsprechende und gültige Prüfzeugnisse sind auf Verlangen vorzulegen.

Prüfnachweise müssen auf die geforderten Beanspruchungen ausgestellt sein.
Die zum Einsatz kommende Flügelgröße muss in Abhängigkeit von der Beanspruchung den Verarbeitungsrichtlinien des Systemgebers entsprechen und durch Eignungsprüfungen (Systemprüfung) nachgewiesen werden.

Profilausbildung:
Alle Basisprofile müssen als 5-Kammerprofile ausgebildet sein. Die äußeren und inneren Sichtflächen müssen nach RAL 3 mm (Klasse A) und die Profiltiefe muss min. 70mm betragen.
Die Befestigung aller Beschlagteile muss durch min. zwei PVC-Wandungen erfolgen.
Blend- und Flügelrahmenfalze müssen nach Vorschrift entwässert, Glasfalze zusätzlich belüftet werden.
Entwässerungsschlitze müssen min. 6 x 30 mm groß und entsprechend den Richtlinien angeordnet sein. Ein öffnen der Verstärkungskammer ist nicht zulässig. Entwässerungsöffnungen in den Sichtflächen sollen durch PVC-Kappen abgedeckt werden.

Rahmenverbindungen:
Bei geschweißten Rahmenverbindungen muss die Nahtgüte der Eck- und T-Stöße den Werten der RAL-Gütebestimmungen entsprechen.
Eckverbindungen sind im Press-Stumpf-Schweißverfahren herzustellen. Gehrungen müssen der Scheibenlast und den funktionellen Belastungen dauerhaft standhalten.
Bei Riegel und Pfosten sind einwandfrei abdichtende Schraubverbindungen zugelassen.

Beschläge:
Beschläge müssen nach DIN 18357 ausgebildet sein und den Güte- und Prüfbestimmungen der Gütegemeinschaft entsprechen. Die Prüfnachweise müssen auf die geforderten Beanspruchungen und Flügelgröße ausgestellt sein.

Eck-, Scherenlager und Rollzapfen müssen justierbar sein. Das Ecklager muss den Flügel bei jeder Stellung sicher führen und ein Aushebeln durch aufschlagende Flügel verhindern. Die Ausstellschere muss sicher verhindern, dass sich der Flügel bei einer Fehlbedienung aushängt oder aufschlägt.

Bei Kippbeschlägen mit Gestänge muss zusätzlich eine Sicherungsschere im Falz angebracht werden. Für Drehbeschläge müssen die Scharniere und Lager im Eckbereich angebracht werden und verstellbar sein. Entsprechend der Flügelhöhe sind auf der Bandseite ausreichend Verriegelungen zu montieren.

Balkon- und / oder Terrassentüren erhalten Rollschnäpper und Zuziehgriff.
Fußpunktausführung bei Balkon- und/oder Terrassentüren siehe Positionstext. Blendrahmenschwellen erhalten einen Alu-Trittschutz.

Montage:
Der Ausgleich von Bewegungen durch Temperaturveränderungen, Windlasten und Bauwerksverformungen muss gewährleistet sein. Die Befestigung muss mit auf das Mauerwerk abgestimmten Durchsteckdübel oder Ankern, spannungsfrei erfolgen.

Der Befestigungsabstand von einer Ecke (Rahmen, Pfosten, Sprosse) muss ca. 150 mm (bei weißen Profilen) und ca. 250 mm (bei farbigen Profilen), der Abstand zwischen den Befestigungspunkten darf max. 700 mm, betragen.
Die Anbindung von zusätzlichen Bauteilen an das Fenster ist nicht zulässig (z.B. Geländer)

Glasaufbau:
Es dürfen nur Glasscheiben verwendet werden, die im Randverbund ein Herstellungsdatum und die technischen Eigenschaften (z. B. U-Wert) aufweisen.
Mehrscheibenverglasungen müssen der Beanspruchungsgruppe 5, nach DIN 18545, Teil 3, (Verglasungstabelle vom Institut für Fenstertechnik in Rosenheim) entsprechen.

Brüstungsscheiben sind raumseitig mit VSG auszuführen.
Zusätzliche Anforderungen siehe Ausschreibungstext.

Glaseinbau:
Für Verglasungsarbeiten gelten die Verarbeitungshinweise der Glashersteller,

DIN 18361 (Verglasungsarbeiten)
DIN 18545 (Abdichten von Verglasungen, Verarbeitungsrichtlinien der Dichtstoffhersteller, Verarbeitungsrichtlinien der Profilhersteller).

Die Glasfalzhöhe muss mind. 24 mm betragen. Der Falzgrund muss eben und ohne Vorsprünge ausgebildet sein sowie eine vollflächige Auflage der Trage- und Distanzklötze haben. Glasleisten müssen grundsätzlich innen liegen, maßgenau eingepasst und konstruktiv so ausgebildet sein, dass sie durchlaufend kraftschlüssig einrasten.

Der Einbau von Paneelen erfolgt sinngemäß, ggf. mit Falzverbreiterungsprofilen.
Scheibendicke, Dichtprofile und Glasleisten müssen aufeinander abgestimmt sein.

Verklotzen:
Tragende Klötze müssen mind. 100 mm lang und gegen Verrutschen gesichert sein. Trage- und Distanzklötze sind entsprechend der Flügelöffnungsart, nach den Richtlinien der techn. Beratungsstelle des Glaserhandwerks Hadamar (Schritt 3), einzusetzen.

Grundsätzlich dürfen keine Holzklötze verwendet werden. Zur Verwendung kommen nur Klötze aus weichmacherfreien Kunststoffen.

Fugenabdichtung:
Die Anschlüsse zum Baukörper müssen den bauphysikalischen Anforderungen gerecht werden, d. h. die Normen zum Wärme-, Feuchtigkeits-, Schallschutz sind einzuhalten. Die Abdichtung der Fuge muss einen Dampfdruckausgleich zur Außenseite ermöglichen (somit Abdichtung innen dichter als außen).

Raumseitige Fugen dienen umlaufend als Dampfbremse und müssen verhindern, dass Feuchtigkeit zwischen Rahmen und Wand eindringen kann.

Das Dichtsystem muss mit den angrenzenden Haftflächen nach DIN 52452 verträglich sein. Die Vorschriften der Dichtsystem-Hersteller sind zu berücksichtigen.

Bei Abdichtungen mit spritzbaren Dichtstoffen gelten DIN 18540 und DIN 18545 Teil 2.
Eine Zweiflankenhaftung ist sicherzustellen, wobei nichtsaugende Hinterfüllmaterialien einzusetzen sind.

Für die Abdichtungen mit vorkomprimierten Dichtbändern sind die Herstellerangaben zu beachten.

Für Abdichtungen mit Abdichtungsfolie gilt DIN 18195.

PVC-Profile dürfen nicht mit bitumenhaltigen Stoffen in Verbindung kommen, es dürfen nur kaltverschweißbare Folien verwendet werden.

Aufsatzrollladenkasten u. Rollladenprofil/-panzer

Aufsatzrollladenkasten u. Rolladenprofil/ -panzer
Verarbeitung und Montage von Rollladen erfolgt nach DIN 18358 und den Herstellerrichtlinien.
Der Panzer darf im geschlossenen Zustand keine Luftschlitze aufweisen und ist mit Aufhängefedern und Arretierung auszubilden.
Entsprechend der DIN 1055 muss der Kasten statisch ausreichend dimensioniert sein, Aussteifungen müssen im Fensterblendrahmen und/oder als Stahl-Formteil im Kasten angeordnet werden. Das Bodenprofil muss nach außen geneigt sein um abtropfendes Regenwasser abzuleiten. Kasten und Fenster müssen formschlüssig und durch zusätzliches Verschrauben zusammengefügt werden.

Profilsystem
Es sind nur Systeme zugelassen, die das  RAL-Gütezeichen führen und nach DIN ISO 9000 zertifiziert sind.

Objektbezogene Vorgaben:

Folgende Basiswerte sind zugrunde gelegt:

Hinweis: Die Felder sind vom Ausschreibenden vorzugeben / anzupassen.

Profilsystem:  _________________________________

Farbton außen Rahmen:  RAL weiß, grau oder anthrazit - nach Angabe der BL

Farbton innen Rahmen & Flügel:  weiss

Farbton außen Flügel:  RAL weiß, grau oder anthrazit - nach Angabe der BL

Schallschutzklasse  Rw,r >  34 dB, (min. Schallschutzklasse 2) DIN 4109

Einbruchhemmung nach DIN EN 1627:RC 1 N / Fensteranlagen u. Balkontüren im EG RC2 N
  mit abschließbarer Griffolive,
  Balkontüren in allen Geschossen RC2 N
  mit abschließbarer Griffolive
Verglasungsart:  3- Scheiben-Verglasung,  Brüstungsscheiiben und Balkontüren als Verbundsicherheitsglas auszuführen

Wärmedurchgangskoeffizient Element:<  Uw-Wert 0,95 W/m² K, nach BEG

Wärmedurchgangskoeffizient Verglasung: < Ug-Wert 0,6W/m² K

Randverbund der Isolierglasscheibe: Alu Kante oder Warme Kante

Klassifizierung nach EN 12207-12210:B3-7A-3

Schlüssel zur Klassifizierung:

B3  = Widerstandsfähigkeit bei Windlast nach DIN EN 12210
7A  = Schlagregensicherheit DIN EN 12208
3  = Luftdurchlässigkeit DIN EN 12207

Sollte aufrgund der örtlichen Bedingungen eine andere Klassifizierung erforderlich sein, ist die vor Begin der Produktion dem Bauherrn schriftlich mitzuteilen.

Vom Bieter angebotenes Profilsystem:

Jedes gütegeprüftes Profil- und Beschlagsystem kann angeboten werden, wenn die beschriebenen Kriterien erfüllt sind.

Vom Bieter muss jedoch System und Serie angegeben und der Profilquerschnitt (mit Zeichnung) dokumentiert werden.

Profilsystem: ........................................Serie: .........................................

Vom Bieter angebotenes Beschlagsystem:

Dreh- und Drehkipp-Beschläge

Fabrikat: ...............................................Serie: .........................................

Oberlicht-Kippbeschläge

Fabrikat: ...............................................Serie: .........................................

Schwingfenster, Hebeschiebe- Hebeschiebekipp- und PSK-Türen das

Fabrikat: ...............................................Serie: .........................................

Vom Bieter angebotene Glasart:

Isolierverglasung

Fabrikat: ...............................................Typ: ...........................................

Der Bieter:
(Datum, Stempel, Unterschrift)

*Hinweis: Kunststofffenster- und Türen, Alu-Elemente - alle Objekte-*
Kunststofffenster- und Türen - alle Objekte-

Montageleistung: Ausbau und Entsorgung der alten Elemente sowie die fachgerechte Montage der Elemente nach den anerkannten Regeln der Technik: Befestigen, Ausschäumen, Setzen eines äußeren Fugendichtbandes, sowie Einbringen einer inneren Fensterflexfolie oder 3-Ebenen-Dichtband (Trioplex), sowie Verleistung.
Inkl. sämtlicher Anarbeitungsarbeiten im Bestand

Die Aufmaße und die Positonen der Schlussrechnung sind je Wohnung / Mieteinheit zu unterteilen / zuzuordnen.

Vor den Arbeiten ist der Instandsetzungsaufwand für die jeweiligen Fenster in den Wohnungen festzustellen und in die Einheitspreise einzuarbeiten.

Es werden nicht alle Fenster in allen Wohnungen ausgetauscht. Neuwertige und bereits kürzlich ausgetauschte Fenster werden nicht erneuert. Es ist vorab eine Freigabe der Bauleitung des Bauherrn einzuholen.
Der Instandsetzungsaufwand (in €) ist je Fensteranlage und Mieteinheit- tabellarisch  per Fotodokumentation, nach Aufmaß und zur Freigabe für die Produktion, der Bauleitung zur Verfügung zu stellen. Diese Unteterlagen sind später dem Aufmaß und der Schlussrechnung beizufügen. DIESE LEISTUNG WIRD NICHT GESONDERT VERGÜTET UND IST IN DIE EINHEITSPREISE EINZUKALKULIEREN.

Die Fenster sind so ein- und auszubauen, dass auf der Oberfläche innenseitig keine Beschädigungen entstehen.
Beschädigungen am Mauerwerk durch den Ausbau verursacht, müssen so instandgesetzt werden, dass ein fachgerechter Einbau möglich ist.
Sollten größere bestehende Beschädigungen am Mauerwerk erkannt werden, ist dies der Bauleitung zu melden.

Die Fenster sind wie in der Position im Bestand einzubauen, vor Ausführung ist die Lage mit der BL vor Ort im Detail abzustimmen. Fugendichtband als APU-Leiste bauseits.
Innenseite ist zu versiegeln und verleisten gemäß technischen Vorbemerkungen.

*Hinweis: Hinweis Gebäude - alle Objekte-*
Hinweise alle Gebäude.

Die Fassade wird mit einem WDVS, 16 cm Dämmstärke, bekleidet. Die Balkonbrüstungen werden abgeschnitten und durch neue Balkongeländer ersetzt.
Eventuelle Rahmenverbreiterung zur Aufnahme der erforderliche Dämmstärke der Laibungen ist in die Einheitspreise einzukalkulieren.

*Hinweis: Termine - Gesamt*
Alle Objekte sind in einem Bauabschnitt zu bearbeiten.
Folgende  Ausführungstermine sind zwingend einzuhalten:

Die Aufmaße müssen kurzfristig nach der Beauftragung erfolgen, vor dem Baubeginn-Termin!

Baubeginn: 09.02.2026 (Montagebeginn /Einbaubeginn an den Häusern)
Fertigstellung: 27.03.2026

Ausgenommen von dem Fertigstellungstermin ist die Verglasung der Vordächer Diese sollen nach Fertigstellung des WDVS angebracht werden:  Oktober 2026.

### Bereich 1 Fensterarbeiten Klopstrockstr.12

#### Abschnitt 1.1 Fensterarbeiten

*Hinweis: Fenster Erdgeschoss*

**1.1.10 1-flg, ca. 1010 x 1040 mm**
1-flg, ca. 1010 x 1040 mm

Erdgeschoss:

Fenster einflügelig drehkipp,
Rolladenleisten,
Demontage und Entsorgung der alten
Fenster, einschl. Kopplungsleisten, einschl. Beschlag und einschl. aller konstruktionsbedingten Zubehör- und Dichtungsteile, unter Beachtung der aller Vorbemerkungen, insbesondere der besonderen und zusätzlichen technischen Vorbemerkungen liefern und betriebsfertig montieren.
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Menge: 6,000 Stck

**1.1.20 Zulage zu Vorposition, Ornamentglas "Satinato"**
Zulage zu Vorpostion, Ausführung als Ornamentglas, Satinato "Milchglas"
Menge: 2,000 Stck

**1.1.30 1- flg ca. 1510 x 1470 mm**
1- flg ca. 1510 x 1470 mm

Erdgeschoss:

Fenster einflügelig drehkipp,
Rolladenleisten
Demontage und Entsorgung der alten
Fenster, einschl. Kopplungsleisten, einschl. Beschlag und einschl. aller konstruktionsbedingten Zubehör- und Dichtungsteile, unter Beachtung der aller Vorbemerkungen, insbesondere der besonderen und zusätzlichen technischen Vorbemerkungen liefern und betriebsfertig montieren.
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Menge: 2,000 Stck

**1.1.40 2--flg. ca. 2020 x 1580 mm**
2--flg. ca. 2020 x 1580 mm

Erdgeschoss:

Fenster zweiflügelig mit zwei Drehkipp-Elementen,
Rolladenleisten
Demontage und Entsorgung der alten
Fenster, einschl. Kopplungsleisten, einschl. Beschlag und einschl. aller konstruktionsbedingten Zubehör- und Dichtungsteile, unter Beachtung der aller Vorbemerkungen, insbesondere der besonderen und zusätzlichen technischen Vorbemerkungen liefern und betriebsfertig montieren.
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Menge: 2,000 Stck

**1.1.50 3-flg. ca. 3000 x 2380 mm mit Balkontür**
Erdgeschoss:

Fensteranlage dreiflügelig,
mit drei Drehkipp-Elementen, eine Balkontür.
Rolladenleisten
Demontage und Entsorgung der alten
Fenster, einschl. Beschlag, einschl. aller konstruktionsbedingten Zubehör- und Dichtungsteile,
einschl. Kopplungsleisten
unter Beachtung der aller Vorbemerkungen, insbesondere der besonderen und zusätzlichen technischen Vorbemerkungen liefern und betriebsfertig montieren.
Aufteilung der Flügel siehe Skizze.
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Menge: 2,000 Stck

*Hinweis: Fenster 1. - 2. OG*
Fenster 1. - 2.OG

**1.1.60 1-flg. ca. 1010 x 1040 mm**
1-flg. ca. 1010 x 1040 mm

1. - 2. Obergeschoss:

Fenster einflügelig drehkipp,
Demontage und Entsorgung der alten
Fenster, einschl. Kopplungsleisten (wenn erforderlich), einschl. Beschlag und einschl. aller konstruktionsbedingten Zubehör- und Dichtungsteile, unter Beachtung der aller Vorbemerkungen, insbesondere der besonderen und zusätzlichen technischen Vorbemerkungen liefern und betriebsfertig montieren.
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Menge: 12,000 Stck

**1.1.70 Zulage zu Vorposition, Ornamentglas "Satinato"**
Zulage zu Vorpostion, Ausführung als Ornamentglas, Satinato "Milchglas"
Menge: 4,000 Stck

**1.1.80 1- flg ca. 1510 x 1470 mm**
1- flg ca. 1510 x 1470 mm

1. - 2. Obergeschoss:

Fenster einflügelig drehkipp,
Demontage und Entsorgung der alten
Fenster, einschl. Kopplungsleisten, einschl. Beschlag und einschl. aller konstruktionsbedingten Zubehör- und Dichtungsteile, unter Beachtung der aller Vorbemerkungen, insbesondere der besonderen und zusätzlichen technischen Vorbemerkungen liefern und betriebsfertig montieren.
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Menge: 4,000 Stck

**1.1.90 2--flg. ca. 2020 x 1580 mm**
2--flg. ca. 2020 x 1580 mm

1. - 2. Obergeschoss:

Fenster zweiflügelig mit zwei Drehkipp-Elementen,
Demontage und Entsorgung der alten
Fenster, einschl. Kopplungsleisten, einschl. Beschlag und einschl. aller konstruktionsbedingten Zubehör- und Dichtungsteile, unter Beachtung der aller Vorbemerkungen, insbesondere der besonderen und zusätzlichen technischen Vorbemerkungen liefern und betriebsfertig montieren.
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Menge: 4,000 Stck

**1.1.100 3-flg. ca. 3000 x 2380 mm mit Balkontür**
1. - 2. Obergeschoss:

Fensteranlage dreiflügelig,
mit drei Drehkipp-Elementen, eine Balkontür.

Demontage und Entsorgung der alten
Fenster, einschl. Beschlag, einschl. aller konstruktionsbedingten Zubehör- und Dichtungsteile,
einschl. Kopplungsleisten
unter Beachtung der aller Vorbemerkungen, insbesondere der besonderen und zusätzlichen technischen Vorbemerkungen liefern und betriebsfertig montieren.
Aufteilung der Flügel siehe Skizze.
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Menge: 4,000 Stck

*Hinweis: Treppenhaus*
Treppenhaus

Treppenhausfenster:
Bestandöffnung muss vergrößert werden, um einen freien Öffnungsquerschnitt von mindesntens 0,50 m² zu erhalten

Maurer-Abbrucharbeiten in separater Position beschrieben.

**1.1.110 1-flg. ca. 800 x 960 mm**
1-flg. ca. 800 x 960 mm

Treppenhausfenster:
Bestandöffnung muss vergrößert werden, um einen freien Öffnungsquerschnitt von mindestens 0,50 m² zu erhalten

Fenster einflügelig drehkipp,
Demontage und Entsorgung der alten
Fenster, einschl. Kopplungsleisten, einschl. Beschlag und einschl. aller konstruktionsbedingten Zubehör- und Dichtungsteile, unter Beachtung der aller Vorbemerkungen, insbesondere der besonderen und zusätzlichen technischen Vorbemerkungen liefern und betriebsfertig montieren.
Menge: 2,000 Stck

#### Abschnitt 1.2 Rolladenanlagen

*Hinweis: Hinweise Rollladensystem*
Für die Ausführung von Rolladen-Komplett-Systemen gilt
nachstehendes:

Der U-Wert der Aufsatzkästen muß mindestens
DIN 4108 Teil 2 entsprechen und dem GEG entsprechen.
Des Weiteren sind die Vorgaben der DIN 18073 und der ift-Richtlinie für die "Luftdichtheit von Rolllädenkästen" einzuhalten.

01 Rolladen-Aufsatzelement aus PVC-Hart
02 Wärmedämmeinlage
03 Gurt und Gurtwickler in Aufputz-Ausführung
04 Rolladenführungsschienen mit Einlauftrichter
05 Kugelgelagerte Rolladenwelle
06 Rolladenpanzer,
Gurt und Gurtwickler mit Zierverkleidung.
Rolläden über 2,50m Breite sind durch
Anordnung zusätzlicher Führungsschienen
zu unterteilen.

Für Rolläden über 4,00 m² bzw. Spannweiten über 2,50 m ist ein Untersetzungsgetriebe gefordert.

Rolladenpanzer: Platzverhältnisse örtlich prüfen!
---------------
Stäbe aus PVC-Hart, Hohlkammerprofile,
nach aussen gewölbt,
Farbe hellgrau,
Kettenlose Stabverbindung (Einschiebprofile)
ausziehbar, mit Lüftungsschlitzen,
Stab-Nenndicke 14 mm,
Stab-Deckbreite 45-55 mm
Schlußleiste als beschwertes Kunststoffprofil
mit Anschlagschiene aus Aluminium.

Angebotenes Fabrikat: ......................

**1.2.10 Rollladenaufsatzkasten**
Rolladen-Aufsatzelement aus PVC-Hart,
Farbton: weiß,
Revision unten
Menge: 30,000 m

**1.2.20 Rollladenpanzer**
Rollladenpanzer
Stäbe aus PVC-Hart, Hohlkammerprofile,
nach aussen gewölbt,
Farbe hellgrau,
Kettenlose Stabverbindung (Einschiebprofile)
ausziehbar, mit Lüftungsschlitzen,
Stab-Nenndicke 14 mm,
Stab-Deckbreite 45-55 mm
Schlußleiste als beschwertes Kunststoffprofil
mit Anschlagschiene aus Aluminium.
Menge: 30,000 m²

#### Abschnitt 1.3 Zubehör

**1.3.10 Fensterfalzlüfter Aeromat Mini**
AEROMAT mini
Außenluftdurchlass (Dauerlüfter) zum Einbau in den Fensterfalz

Lüftergehäuse 125 mm lang, 9,5 mm hoch und 21,3 mm breit zum Einbau in Holz-, Kunststoffoder Aluminiumfenster. Mit integrierter Volumenstrombegrenzung über eine Regelklappe,
sowie integrierter Dichtung zur Abdichtung des Gehäuses gegenüber dem Rahmen- bzw. Flügelprofil und Abdichtung zu Zubehörbauteil AEROMAT mini Drehverschluss.
Die Befestigung des AEROMAT mini erfolgt mit zwei Schrauben.
Bauteil bei geschlossenem Fenster von außen nicht sichtbar.
Material: UV-beständiger Kunststoff für alle Teile.
Farbe: RAL 9016 weiß.
Luftleistung: bis zu 6 m3/h, Einbau paarweise
Einheitspreis gilt je Paar
Menge: 46,000 Stck

**1.3.20 Innenverleistung Fensteranschluss**
Innenverleistung Fensteranschluss vierseitig, in ausreichender Breite, einschließlich der Ausbildung von Gehrungen (keine Stöße!) und Zuschnitt.
Ausführung wie in Technischen Vorbemerkungen C) beschrieben.
Menge: 220,000 m

**1.3.30 Zulage Sicherheitsbeschlag RC2N für Fenster EG u. Balkontüren**
Zulage Sicherheitsbeschlag RC2N für Fenster und Balkontüren mit abscließbarem Griff.
Menge: 18,000 Stck

**1.3.40 Zulage für alle Elemente - Farbfolie genarbt**
*** Pauschalposition
Zulage für alle Elemente für die Ausführung außen Farbfolie- anthrazit oder basaltgrau, genarbt.
Menge: 1,000 psch

### Bereich 2 Fensterarbeiten Klopstockstr. 14

#### Abschnitt 2.1 Fensterarbeiten

*Hinweis: Fenster Erdgeschoss*

**2.1.10 1-flg.ca.1010 x 1040 mm**
1-flg.ca.1010 x 1040 mm

Erdgeschoss:

Fenster einflügelig drehkipp,
Rolladenleisten,
Demontage und Entsorgung der alten
Fenster, einschl. Kopplungsleisten, einschl. Beschlag und einschl. aller konstruktionsbedingten Zubehör- und Dichtungsteile, unter Beachtung der aller Vorbemerkungen, insbesondere der besonderen und zusätzlichen technischen Vorbemerkungen liefern und betriebsfertig montieren.
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Menge: 10,000 Stck

**2.1.20 Zulage zu Vorposition, Ornamentglas "Satinato"**
Zulage zu Vorpostion, Ausführung als Ornamentglas, Satinato "Milchglas"
Menge: 3,000 Stck

**2.1.30 1-flg. ca. 1500 x 1460 mm**
1-flg. ca. 1500 x 1460 mm

Erdgeschoss:

Fenster einflügelig drehkipp,
Rolladenleisten,
Demontage und Entsorgung der alten
Fenster, einschl. Kopplungsleisten, einschl. Beschlag und einschl. aller konstruktionsbedingten Zubehör- und Dichtungsteile, unter Beachtung der aller Vorbemerkungen, insbesondere der besonderen und zusätzlichen technischen Vorbemerkungen liefern und betriebsfertig montieren.
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Menge: 1,000 Stck

**2.1.40 2--flg. ca. 1750 x 1460 mm**
2--flg. ca. 1750 x 1460 mm

Erdgeschoss:

Fenster zweiflügelig mit zwei Drehkipp-Elementen,
Rolladenleisten
Demontage und Entsorgung der alten
Fenster, einschl. Kopplungsleisten, einschl. Beschlag und einschl. aller konstruktionsbedingten Zubehör- und Dichtungsteile, unter Beachtung der aller Vorbemerkungen, insbesondere der besonderen und zusätzlichen technischen Vorbemerkungen liefern und betriebsfertig montieren.
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Menge: 3,000 Stck

**2.1.50 3-flg. ca. 2660 x 2240 mm mit Balkontür**
3-flg. ca. 2660 x 2240 mm Balkontür

Erdgeschoss:

Fensteranlage dreiflügelig,
mit drei Drehkipp-Elementen, eine Balkontür.
Rolladenleisten
Demontage und Entsorgung der alten
Fenster, einschl. Beschlag, einschl. aller konstruktionsbedingten Zubehör- und Dichtungsteile,
einschl. Kopplungsleisten
unter Beachtung der aller Vorbemerkungen, insbesondere der besonderen und zusätzlichen technischen Vorbemerkungen liefern und betriebsfertig montieren.
Aufteilung der Flügel siehe Skizze.
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Menge: 3,000 Stck

*Hinweis: Fenster 1. - 2. OG*

**2.1.60 1-flg.ca.1010 x 1040 mm**
1-flg.ca.1010 x 1040 mm

1. - 2. Obergeschoss:

Fenster einflügelig drehkipp.
Demontage und Entsorgung der alten
Fenster, einschl. Kopplungsleisten, einschl. Beschlag und einschl. aller konstruktionsbedingten Zubehör- und Dichtungsteile, unter Beachtung der aller Vorbemerkungen, insbesondere der besonderen und zusätzlichen technischen Vorbemerkungen liefern und betriebsfertig montieren.
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Menge: 20,000 Stck

**2.1.70 Zulage zu Vorposition, Ornamentglas "Satinato"**
Zulage zu Vorpostion, Ausführung als Ornamentglas, Satinato "Milchglas"
Menge: 6,000 Stck

**2.1.80 1-flg. ca. 1500 x 1460 mm**
1-flg. ca. 1500 x 1460 mm

1. - 2. Obergeschoss

Fenster einflügelig drehkipp.
Demontage und Entsorgung der alten
Fenster, einschl. Kopplungsleisten, einschl. Beschlag und einschl. aller konstruktionsbedingten Zubehör- und Dichtungsteile, unter Beachtung der aller Vorbemerkungen, insbesondere der besonderen und zusätzlichen technischen Vorbemerkungen liefern und betriebsfertig montieren.
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Menge: 2,000 Stck

**2.1.90 2--flg. ca. 1750 x 1460 mm**
2--flg. ca. 1750 x 1460 mm

1. - 2. Obergeschoss:

Fenster zweiflügelig mit zwei Drehkipp-Elementen.
Demontage und Entsorgung der alten
Fenster, einschl. Kopplungsleisten, einschl. Beschlag und einschl. aller konstruktionsbedingten Zubehör- und Dichtungsteile, unter Beachtung der aller Vorbemerkungen, insbesondere der besonderen und zusätzlichen technischen Vorbemerkungen liefern und betriebsfertig montieren.
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Menge: 6,000 Stck

**2.1.100 3-flg. ca. 2660 x 2240 mm mit Balkontür**
3-flg. ca. 2660 x 2240 mm Balkontür

1. - 2. Obergeschoss:

Fensteranlage dreiflügelig,
mit drei Drehkipp-Elementen, eine Balkontür.
Demontage und Entsorgung der alten
Fenster, einschl. Beschlag, einschl. aller konstruktionsbedingten Zubehör- und Dichtungsteile,
einschl. Kopplungsleisten
unter Beachtung der aller Vorbemerkungen, insbesondere der besonderen und zusätzlichen technischen Vorbemerkungen liefern und betriebsfertig montieren.
Aufteilung der Flügel siehe Skizze.
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Menge: 6,000 Stck

*Hinweis: Hinweis Wohnungseingangtüren Laubengänge*
Hinweis Wohnungseingangstüren Laubengänge
1-flg. Dreh-Tür mit Barrierefreie Schwelle

U-Wert Fenster:  Gesamt Fenster U-Wert Uw  < 0,95 W/m²K
  Ug <  0,6 W/m²K

Verglasungsart: 3-fach Verglasung mit warmer Kante,

Verbundsicherheitsglas
8 VSG/16/8 VSG Iso 1.1

3 Fach Verriegelung (Haken-Bolzen)
Außen Knauf / Innen Drücker
Profilzylinder mit je 3 Schlüssel
Schallschutzklasse 3  (Rw,R mind 37 dB)
mind. Klimaklasse 3
Sicherheitsklasse RC2N

alles Weitere gemäß allen Technische Vorbemerkungen (allgemeine, besondere und zusätzliche)

**2.1.110 1-flg ca. 1200 mm x 2230 mm Wohnungseingangstüren (Laubengänge)**
*** Bedarfsposition ohne GB
Wohnungseingangstüren
1-flg. Dreh-Tür mit Schwelle, nach innen öffnend

1 Stück Einsteck-Riegel-Fallen-Schloss mit Wechsel einschl. Profilzylinder mit 3 Schlüsseln.
1 Stück Edelstahl-Zylinderrosette, oval
Außen Knauf / Innen Drücker

Demontage und Entsorgung der alten, einschl. Beschlag, einschl. aller konstruktionsbedingten Zubehör- und Dichtungsteile, unter Beachtung der aller Vorbemerkungen, insbesondere der besonderen und zusätzlichen technischen V3 Fach Verriegeling (Haken-Bolzen)
Außen Knauf / Innen Drücker
Vorbemerkungen liefern und betriebsfertig montieren.
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Menge: 9,000 Stck

**2.1.120 Zulage zu Vorposition WE-Türen, Ornament Verglasung/ Milchglas**
*** Bedarfsposition ohne GB
Zulage zu Vorposition
Ornamentverglasung, satiniertes Milchglas
Menge: 9,000 Stck

*Hinweis: Fenster Treppenhaus*

**2.1.130 1-flg ca. 1220 mm x 2430 mm, zweiteilig mit festhend. Brüstungselement**
1-flg. ca. 1220 x  2430 mm

Zweiteilig, Brüstungsscheibe feststehend aus VSG.

Fenster einflügelig drehkipp.
Demontage und Entsorgung der alten
Fenster, einschl. Kopplungsleisten, einschl. Beschlag und einschl. aller konstruktionsbedingten Zubehör- und Dichtungsteile, unter Beachtung der aller Vorbemerkungen, insbesondere der besonderen und zusätzlichen technischen Vorbemerkungen liefern und betriebsfertig montieren.
Aufschlagrichtung wie Bestand.
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Menge: 3,000 Stck

#### Abschnitt 2.2 Rollladenanlagen

*Hinweis: Hinweise Rollladensystem*
Für die Ausführung von Rolladen-Systemen gilt
nachstehendes:

Der U-Wert der Aufsatzkästen muß mindestens
DIN 4108 Teil 2 entsprechen und dem GEG entsprechen.
Des Weiteren sind die Vorgaben der DIN 18073 und der ift-Richtlinie für die "Luftdichtheit von Rolllädenkästen" einzuhalten.

01 Rolladen-Aufsatzelement aus PVC-Hart
02 Wärmedämmeinlage
03 Gurt und Gurtwickler in Aufputz-Ausführung
04 Rolladenführungsschienen mit Einlauftrichter
05 Kugelgelagerte Rolladenwelle
06 Rolladenpanzer,
Gurt und Gurtwickler mit Zierverkleidung.
Rolläden über 2,50m Breite sind durch
Anordnung zusätzlicher Führungsschienen
zu unterteilen.

Für Rolläden über 4,00 m2 bzw. Spannweiten über 2,50 m ist ein Untersetzungsgetriebe gefordert.

Rolladenpanzer: Platzverhältnisse örtlich prüfen!
---------------
Stäbe aus PVC-Hart, Hohlkammerprofile,
nach aussen gewölbt,
Farbe hellgrau,
Kettenlose Stabverbindung (Einschiebprofile)
ausziehbar, mit Lüftungsschlitzen,
Stab-Nenndicke 14 mm,
Stab-Deckbreite 45-55 mm
Schlußleiste als beschwertes Kunststoffprofil
mit Anschlagschiene aus Aluminium.

Angebotenes Fabrikat: ......................

**2.2.10 Rollladenaufsatzkasten**
Rolladen-Aufsatzelement aus PVC-Hart,
Farbton: weiß,
Revision unten
Menge: 30,000 m

**2.2.20 Rollladenpanzer**
Rollladenpanzer
Stäbe aus PVC-Hart, Hohlkammerprofile,
nach aussen gewölbt,
Farbe hellgrau,
Kettenlose Stabverbindung (Einschiebprofile)
ausziehbar, mit Lüftungsschlitzen,
Stab-Nenndicke 14 mm,
Stab-Deckbreite 45-55 mm
Schlußleiste als beschwertes Kunststoffprofil
mit Anschlagschiene aus Aluminium.
Menge: 46,000 m²

#### Abschnitt 2.3 Zubehör

**2.3.10 Fensterfalzlüfter Aeromat Mini**
AEROMAT mini
Außenluftdurchlass (Dauerlüfter) zum Einbau in den Fensterfalz

Lüftergehäuse 125 mm lang, 9,5 mm hoch und 21,3 mm breit zum Einbau in Holz-, Kunststoffoder Aluminiumfenster. Mit integrierter Volumenstrombegrenzung über eine Regelklappe,
sowie integrierter Dichtung zur Abdichtung des Gehäuses gegenüber dem Rahmen- bzw. Flügelprofil und Abdichtung zu Zubehörbauteil AEROMAT mini Drehverschluss.
Die Befestigung des AEROMAT mini erfolgt mit zwei Schrauben.
Bauteil bei geschlossenem Fenster von außen nicht sichtbar.
Material: UV-beständiger Kunststoff für alle Teile.
Farbe: RAL 9016 weiß.
Luftleistung: bis zu 6 m3/h, Einbau paarweise
Einheitspreis gilt je Paar
Menge: 80,000 Stck

**2.3.20 Innenverleistung Fensteranschluss**
Innenverleistung Fensteranschluss vierseitig, in ausreichender Breite, einschließlich der Ausbildung von Gehrungen (keine Stöße!) und Zuschnitt.
Ausführung wie in Technischen Vorbemerkungen C) beschrieben.
Menge: 400,000 m

**2.3.30 Zulage Sicherheitsbeschlag RC2N für Fenster EG u. Balkontüren**
Zulage Sicherheitsbeschlag RC2N für Fenster und Balkontüren mit abscließbarem Griff.
Menge: 30,000 Stck

#### Abschnitt 2.7 Schreinerarbeiten

**2.7.10 Wohnungseingangstür, 1200 mm x 2230 mm**
Wohnungseingangstüren der Laubengangwohnungen,
1200 mm x 2230 mm,  14 - 29 cm
Futterbreite, einschl. Futter, Bekleidung und Sicherheitsbeschlag, wie nachfolgend beschrieben liefern
und einbauen.

Klimaklasse III / d nach  DIN EN 1121, Schallschutzklasse III nach DIN 4109, nach DIN 18101/68706,
Schlagregendicht mindestens 3B  nach DIN EN 12208, Luftdichtigkeitsklasse 3 nach DIN EN 12207
  9-fach verleimt, Türblattstärke ca. 41/42mm, 2- stg. aufrechter Stabilisator, 3- Schicht Vollspanmittellage,
2 Einfräsbänder vernickelt, eingebaute Bodendichtung,
incl. Wohnungseingangszarge, Bekleidungsbreite ca. 65/60 mm, scharfkantig,
eingebaute PE- Dämpfungsprofile mit Weichlippe, auf Gehrung gearbeitet,
verdecktliegende Wandbefestigung, Sicherheitsbeschlag als Wechselgarnitur ES1,
Schließblech, PZ mit 3 Schlüsseln, eingebauter Spion mit Weitwinkellinsensystem 12 mm,

Oberfläche: fertige Oberfläche, innen :weißlack  RAL 9010
außen: RAL-Farbton in Absprache mit der Bauleitung

Die Anschlußversiegelung an die aufgehende/angrenzende Wand, umlaufend und beidseitig,
mit einer Acryl-Dichtmasse ist im Einheitspreis enthalten

Größere Putzschäden, die nicht versiegelt werden können, sind, nach Abstimmung mit der Bauleitung, in geeigneter Weise mit einer Verleistung zu überdecken.
Diese Leistung wird gesondert vergütet.

Sicherheits- Wechselgarnitur, Fabrikat:
Hoppe Modell Amsterdam (1400), RC3, Dreifachverriegelung,
Farbe F1, PZ gelocht, außen gekröpfter, feststehender Knopf,
Stahlunterkonstruktion mit verdeckter Verschraubung für
Türstärken bis 42 mm.
Menge: 9,000 Stck

### Bereich 3 Fensterarbeiten Klopstockstr. 16

#### Abschnitt 3.1 Fensterarbeiten

*Hinweis: Fenster Erdgeschoss*

**3.1.10 1-flg.ca. 910 x 1280 mm**
1-flg.ca. 910 x 1280 mm

Erdgeschoss:

Fenster einflügelig drehkipp,
Rolladenleisten,
Demontage und Entsorgung der alten
Fenster, einschl. Kopplungsleisten, einschl. Beschlag und einschl. aller konstruktionsbedingten Zubehör- und Dichtungsteile, unter Beachtung der aller Vorbemerkungen, insbesondere der besonderen und zusätzlichen technischen Vorbemerkungen liefern und betriebsfertig montieren.
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Menge: 2,000 Stck

**3.1.20 Zulage zu Vorposition, Ornamentglas "Satinato"**
Zulage zu Vorpostion, Ausführung als Ornamentglas, Satinato "Milchglas"
Menge: 1,000 Stck

**3.1.30 1-flg. ca. 1510 x 1460 mm**
1-flg. ca. 1510 x 1460 mm

Erdgeschoss:

Fenster einflügelig drehkipp,
Rolladenleisten,
Demontage und Entsorgung der alten
Fenster, einschl. Kopplungsleisten, einschl. Beschlag und einschl. aller konstruktionsbedingten Zubehör- und Dichtungsteile, unter Beachtung der aller Vorbemerkungen, insbesondere der besonderen und zusätzlichen technischen Vorbemerkungen liefern und betriebsfertig montieren.
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Menge: 2,000 Stck

**3.1.40 2--flg. ca. 2020 x 1470 mm**
2--flg. ca. 2020 x 1470 mm

Erdgeschoss:

Fenster zweiflügelig mit zwei Drehkipp-Elementen,
Rolladenleisten
Demontage und Entsorgung der alten
Fenster, einschl. Kopplungsleisten, einschl. Beschlag und einschl. aller konstruktionsbedingten Zubehör- und Dichtungsteile, unter Beachtung der aller Vorbemerkungen, insbesondere der besonderen und zusätzlichen technischen Vorbemerkungen liefern und betriebsfertig montieren.
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Menge: 1,000 Stck

**3.1.50 3-flg. ca. 2750 x 2240 mm mit Balkontür**
3-flg. ca. 2750 x 2240 mm Balkontür

Erdgeschoss:

Fensteranlage dreiflügelig,
mit zwei Drehkipp-Elementen und Element mit Festverglasung, eine Balkontür.
, Rolladenleisten
Demontage und Entsorgung der alten
Fenster, einschl. Beschlag, einschl. aller konstruktionsbedingten Zubehör- und Dichtungsteile,
einschl. Kopplungsleisten
unter Beachtung der aller Vorbemerkungen, insbesondere der besonderen und zusätzlichen technischen Vorbemerkungen liefern und betriebsfertig montieren.
Aufteilung der Flügel siehe Skizze.
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Menge: 1,000 Stck

*Hinweis: Fenster 1. - 2. OG*

**3.1.60 1-flg.ca.910 x 1280 mm**
1-flg.ca. 910 x 1280 mm

1. - 2. Obergeschoss:

Fenster einflügelig drehkipp.
Demontage und Entsorgung der alten
Fenster, einschl. Kopplungsleisten, einschl. Beschlag und einschl. aller konstruktionsbedingten Zubehör- und Dichtungsteile, unter Beachtung der aller Vorbemerkungen, insbesondere der besonderen und zusätzlichen technischen Vorbemerkungen liefern und betriebsfertig montieren.
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Menge: 4,000 Stck

**3.1.70 Zulage zu Vorposition, Ornamentglas "Satinato"**
Zulage zu Vorpostion, Ausführung als Ornamentglas, Satinato "Milchglas"
Menge: 2,000 Stck

**3.1.80 1-flg. ca. 1510 x 1460 mm**
1-flg. ca. 1510 x 1460 mm

1. - 2. Obergeschoss

Fenster einflügelig drehkipp.
Demontage und Entsorgung der alten
Fenster, einschl. Kopplungsleisten, einschl. Beschlag und einschl. aller konstruktionsbedingten Zubehör- und Dichtungsteile, unter Beachtung der aller Vorbemerkungen, insbesondere der besonderen und zusätzlichen technischen Vorbemerkungen liefern und betriebsfertig montieren.
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Menge: 4,000 Stck

**3.1.90 2--flg. ca. 2020 x 1470 mm**
2--flg. ca. 2020 x 1470 mm

1. - 2. Obergeschoss:

Fenster zweiflügelig mit zwei Drehkipp-Elementen.
Demontage und Entsorgung der alten
Fenster, einschl. Kopplungsleisten, einschl. Beschlag und einschl. aller konstruktionsbedingten Zubehör- und Dichtungsteile, unter Beachtung der aller Vorbemerkungen, insbesondere der besonderen und zusätzlichen technischen Vorbemerkungen liefern und betriebsfertig montieren.
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Menge: 2,000 Stck

**3.1.100 3-flg. ca. 2750 x 2240 mm mit Balkontür**
3-flg. ca. 2660 x 2240 mm Balkontür

1. - 2. Obergeschoss:

Fensteranlage dreiflügelig,
mit zwei Drehkipp-Elementen und einem Element mit Festverglasung, eine Balkontür.
Demontage und Entsorgung der alten
Fenster, einschl. Beschlag, einschl. aller konstruktionsbedingten Zubehör- und Dichtungsteile,
einschl. Kopplungsleisten
unter Beachtung der aller Vorbemerkungen, insbesondere der besonderen und zusätzlichen technischen Vorbemerkungen liefern und betriebsfertig montieren.
Aufteilung der Flügel siehe Skizze.
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Menge: 2,000 Stck

*Hinweis: Hinweise Alu*
Technische Hinweise Alu- Haus- und Hoftüren

Profilstärken mind. 75 mm
System:  Wicstyle 75 oder gleichwertig

Oberflächen: Alu - pulverbeschichtet
Profile thermisch getrennt mit umlaufender Lippendichtung

Thermoplus-Wärmeisolierglas Ug= 1,0 W/m²K,
Verbundsicherheitsglas: 2-Scheibenbenverglasung, 2x 6mm Sicherheitsglas, Klarglas

Dichtungen: Falz- und Glasdichtungen aus APTK-Profilen, schwarz
Farbe Profile RAL nach Angabe der Bauleitung

Füllung: Paneel Alu glatt 28mm (1,5+24+1,5) RAL entsprechend der Profile, Farbton gemäß Angabe der Bauleitung
Up=ca.1,3 W/(m²K)

U-Wert gesamt min. 1,5 W/(m² K)
U-Wert Glas min. 1,1 W/(m² K)
Schallschutz: Rwr mind. 37dB
Ansonsten gelten alle vorbeschriebenen Technischen (Allgemeine, Besondere, Zusätzliche) Vorbemerkungen

Firmen: Ekonal, Hartmann oder ähnlich
herzustellen.
___________________________________________________
(Angebotenes Fabrikat, vom Bieter anzugeben. Fehlende
Angabe führt zum Vergabeausschluß)

Ausführung: einbrennlackiert/pulverbeschichtet

Es gelten die Güte- und Prüfbestimmungen des
Eloxalverbandes.

Die Nebenarbeiten wie einputzen und verleisten
der Haustüranlage ist in der Leistung enthalten und
wird nicht gesondert vergütet.

ANSCHLUß UND ABDICHTUNG ZUM BAUKÖRPER
-------------------------------------------------------
----------------
Der Anschluß zum Baukörper ist wind- und regendicht
auszubilden. Durch Bautoleranzen dürfen die Mindest-
Querschnitte der Dichtungsfugen nicht unterschritten
werden. Dreiecksfugen und Fugen mit Dreiflächen-Haftung
sind nicht zugelassen.
Der Blendrahmen ist mit einer Distanz von
10 mm zum Anschlag einzubauen.

Aussen:
-----------
Die Haustüranlage ist mit einer umlaufenden,
dauerelastischen
Zweikomponenten-Versiegelung auf Thiokolbasis mit
entsprechender Vorbehandlung der Fugen zum Bauwerk hin
abzudichten.
Dehnfähigkeit des Fugendichtstoffes 25 %, im
Querschnitt ca. 10/15 bis 15/20mm groß.
Haftgrund auf den Profilsichtflächen ist unbedingt zu
entfernen.

Innen
--------
Die Fuge zwischen den Laibungen und den aufrechten und oberen Blendrahmen  ist mit geeignetem
PU-Schaum auszuschäumen. Nach dem Aushärten
sind Überstände abzuschneiden.
Die Haustüranlage ist dreiseitig zu verleisten.
Die Verleistung darf erst nach Abnahme der
ausgeschäumten Fugen ausgeführt werden.
Innere sowie äußere Sockelleisten sind vor dem Einbau
der neuen Haustüranlage auszubauen.
Der Ersatz erfolgt bauseits.

**3.1.101 Alu-Fensteranlage Treppenhaus**
Alu Fensteranlage Treppenhaus

1-flg. ca. 3000 x 7350 mm, EG - 1.OG

Treppenhausfenster, mehrteilig mit 1-flg öffenbar, aus Alu-Profilen,
Brüstungselement feststehend, Klarglas mit VSG 6 mm.
Oberes Teil Dreh-Kipp-Flügel, Dreh-Kippflügel lichtes Öffnungmaß = lichte Rauchabzugsfläche je  Etage > 0,5 m²  Aufteilung und Brüstungshöhe, Aufschlagrichtung und öffenbarer Flügel wird in Absprache mit der Bauleitung festgelegt. Aufteilung und Brüstungshöhe
Fenster, einschl. Kopplungsleisten, einschl. Beschlag und einschl. aller konstruktionsbedingten Zubehör- und Dichtungsteile, unter Beachtung der allg. Vorbemerkungen, insbesondere der besonderen und zusätzlichen technischen Vorbemerkungen liefern und betriebsfertig montieren.
Farbton RAL nach Angabe der Bauleitung.
Aufteilung Skizze - vorab mit Bauleitung abzustimmen.
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Menge: 1,000 Stck

#### Abschnitt 3.2 Rollladenanlagen

*Hinweis: Hinweise Rollladensystem*
Für die Ausführung von Rolladen-Systemen gilt
nachstehendes:

Der U-Wert der Aufsatzkästen muß mindestens
DIN 4108 Teil 2 entsprechen und dem GEG entsprechen.
Des Weiteren sind die Vorgaben der DIN 18073 und der ift-Richtlinie für die "Luftdichtheit von Rolllädenkästen" einzuhalten.

01 Rolladen-Aufsatzelement aus PVC-Hart
02 Wärmedämmeinlage
03 Gurt und Gurtwickler in Aufputz-Ausführung
04 Rolladenführungsschienen mit Einlauftrichter
05 Kugelgelagerte Rolladenwelle
06 Rolladenpanzer,
Gurt und Gurtwickler mit Zierverkleidung.
Rolläden über 2,50m Breite sind durch
Anordnung zusätzlicher Führungsschienen
zu unterteilen.

Für Rolläden über 4,00 m2 bzw. Spannweiten über 2,50 m ist ein Untersetzungsgetriebe gefordert.

Rolladenpanzer: Platzverhältnisse örtlich prüfen!
---------------
Stäbe aus PVC-Hart, Hohlkammerprofile,
nach aussen gewölbt,
Farbe hellgrau,
Kettenlose Stabverbindung (Einschiebprofile)
ausziehbar, mit Lüftungsschlitzen,
Stab-Nenndicke 14 mm,
Stab-Deckbreite 45-55 mm
Schlußleiste als beschwertes Kunststoffprofil
mit Anschlagschiene aus Aluminium.

Angebotenes Fabrikat: ......................

**3.2.10 Rollladenaufsatzkasten**
Rolladen-Aufsatzelement aus PVC-Hart,
Farbton: weiß,
Revision unten
Menge: 10,000 m

**3.2.20 Rollladenpanzer**
Rollladenpanzer
Stäbe aus PVC-Hart, Hohlkammerprofile,
nach aussen gewölbt,
Farbe hellgrau,
Kettenlose Stabverbindung (Einschiebprofile)
ausziehbar, mit Lüftungsschlitzen,
Stab-Nenndicke 14 mm,
Stab-Deckbreite 45-55 mm
Schlußleiste als beschwertes Kunststoffprofil
mit Anschlagschiene aus Aluminium.
Menge: 18,000 m²

#### Abschnitt 3.3 Zubehör

**3.3.10 Fensterfalzlüfter Aeromat Mini**
AEROMAT mini
Außenluftdurchlass (Dauerlüfter) zum Einbau in den Fensterfalz

Lüftergehäuse 125 mm lang, 9,5 mm hoch und 21,3 mm breit zum Einbau in Holz-, Kunststoffoder Aluminiumfenster. Mit integrierter Volumenstrombegrenzung über eine Regelklappe,
sowie integrierter Dichtung zur Abdichtung des Gehäuses gegenüber dem Rahmen- bzw. Flügelprofil und Abdichtung zu Zubehörbauteil AEROMAT mini Drehverschluss.
Die Befestigung des AEROMAT mini erfolgt mit zwei Schrauben.
Bauteil bei geschlossenem Fenster von außen nicht sichtbar.
Material: UV-beständiger Kunststoff für alle Teile.
Farbe: RAL 9016 weiß.
Luftleistung: bis zu 6 m3/h, Einbau paarweise
Einheitspreis gilt je Paar
Menge: 34,000 Stck

**3.3.20 Innenverleistung Fensteranschluss**
Innenverleistung Fensteranschluss vierseitig, in ausreichender Breite, einschließlich der Ausbildung von Gehrungen (keine Stöße!) und Zuschnitt.
Ausführung wie in Technischen Vorbemerkungen C) beschrieben.
Menge: 140,000 m

**3.3.30 Zulage Sicherheitsbeschlag RC2N für Fenster EG u. Balkontüren**
Zulage Sicherheitsbeschlag RC2N für Fenster und Balkontüren mit abscließbarem Griff.
Menge: 30,000 Stck

### Bereich 4 Fensterarbeiten Uhlandstr.66

#### Abschnitt 4.1 Fensterarbeiten

*Hinweis: Fenster Erdgeschoss*

**4.1.10 1-flg.ca.1055 x 1060 mm**
1-flg.ca. 1055 x 1060 mm

Erdgeschoss:

Fenster einflügelig drehkipp,
Rolladenleisten,
Demontage und Entsorgung der alten
Fenster, einschl. Kopplungsleisten, einschl. Beschlag und einschl. aller konstruktionsbedingten Zubehör- und Dichtungsteile, unter Beachtung der aller Vorbemerkungen, insbesondere der besonderen und zusätzlichen technischen Vorbemerkungen liefern und betriebsfertig montieren.
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Menge: 6,000 Stck

**4.1.20 Zulage zu Vorposition, Ornamentglas "Satinato"**
Zulage zu Vorpostion, Ausführung als Ornamentglas, Satinato "Milchglas"
Menge: 2,000 Stck

**4.1.30 1-flg. ca. 1130 x 2230 mm, Balkontür**
1-flg. ca. 1130 x  2230 mm

Erdgeschoss:

Balkontür, Niedrigschwelle < 2 cm
Fenster einflügelig drehkipp,
Rolladenleisten
Demontage und Entsorgung der alten
Fenster, einschl. Kopplungsleisten, einschl. Beschlag und einschl. aller konstruktionsbedingten Zubehör- und Dichtungsteile, unter Beachtung der aller Vorbemerkungen, insbesondere der besonderen und zusätzlichen technischen Vorbemerkungen liefern und betriebsfertig montieren.
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Menge: 2,000 Stck

**4.1.40 1--flg. ca. 1140 x 1500 mm**
1--flg. ca. 1140 x 1500 mm

Erdgeschoss:

Fenster einflügelig drehkipp,
Rolladenleisten,
Demontage und Entsorgung der alten
Fenster, einschl. Kopplungsleisten, einschl. Beschlag und einschl. aller konstruktionsbedingten Zubehör- und Dichtungsteile, unter Beachtung der aller Vorbemerkungen, insbesondere der besonderen und zusätzlichen technischen Vorbemerkungen liefern und betriebsfertig montieren.
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Menge: 1,000 Stck

**4.1.50 1--flg. ca. 1510 x 1465 mm**
1--flg. ca. 1510  x 1465 mm

Erdgeschoss:

Fenster einflügelig drehkipp,
Rolladenleisten,
Demontage und Entsorgung der alten
Fenster, einschl. Kopplungsleisten, einschl. Beschlag und einschl. aller konstruktionsbedingten Zubehör- und Dichtungsteile, unter Beachtung der aller Vorbemerkungen, insbesondere der besonderen und zusätzlichen technischen Vorbemerkungen liefern und betriebsfertig montieren.
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Menge: 1,000 Stck

**4.1.60 2--flg. ca. 1760 x 1500 mm**
2--flg. ca. 1760  x 1500 mm

Erdgeschoss:

Fenster zweiflügelig mit zwei Drehkipp-Elementen,
Rolladenleisten
Demontage und Entsorgung der alten
Fenster, einschl. Kopplungsleisten, einschl. Beschlag und einschl. aller konstruktionsbedingten Zubehör- und Dichtungsteile, unter Beachtung der aller Vorbemerkungen, insbesondere der besonderen und zusätzlichen technischen Vorbemerkungen liefern und betriebsfertig montieren.
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Menge: 1,000 Stck

**4.1.70 3-flg. ca. 2950 x 2240 mm mit Balkontür**
3-flg. ca. 2950 x 2240 mm Balkontür

Erdgeschoss:

Fensteranlage dreiflügelig,
mit zwei Drehkipp-Elementen und Element mit Festverglasung, eine Balkontür.
Balkontür, Niedrigschwelle < 2 cm,
Rolladenleisten
Demontage und Entsorgung der alten
Fenster, einschl. Beschlag, einschl. aller konstruktionsbedingten Zubehör- und Dichtungsteile,
einschl. Kopplungsleisten
unter Beachtung der aller Vorbemerkungen, insbesondere der besonderen und zusätzlichen technischen Vorbemerkungen liefern und betriebsfertig montieren.
Aufteilung der Flügel siehe Skizze.
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Menge: 2,000 Stck

*Hinweis: Fenster 1. - 2. OG*

**4.1.80 1-flg.ca.1055 x 1060 mm**
1-flg.ca.1055  x 1060 mm

1. - 2. Obergeschoss:

Fenster einflügelig drehkipp.
Demontage und Entsorgung der alten
Fenster, einschl. Kopplungsleisten, einschl. Beschlag und einschl. aller konstruktionsbedingten Zubehör- und Dichtungsteile, unter Beachtung der aller Vorbemerkungen, insbesondere der besonderen und zusätzlichen technischen Vorbemerkungen liefern und betriebsfertig montieren.
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Menge: 12,000 Stck

**4.1.90 Zulage zu Vorposition, Ornamentglas "Satinato"**
Zulage zu Vorpostion, Ausführung als Ornamentglas, Satinato "Milchglas"
Menge: 4,000 Stck

**4.1.100 1-flg. ca. 1130 x 2230 mm, Balkontür**
1-flg. ca. 1130 x 2230 mm, Balkontür

1. - 2. Obergeschoss

Balkontür, Niedrigschwelle < 2 cm
Fenster einflügelig drehkipp.
Demontage und Entsorgung der alten
Fenster, einschl. Kopplungsleisten, einschl. Beschlag und einschl. aller konstruktionsbedingten Zubehör- und Dichtungsteile, unter Beachtung der aller Vorbemerkungen, insbesondere der besonderen und zusätzlichen technischen Vorbemerkungen liefern und betriebsfertig montieren.
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Menge: 4,000 Stck

**4.1.101 1--flg. ca. 1140 x 1500 mm**
1--flg. ca. 1140 x 1500 mm

1. + 2. Obergesschoss:

Fenster einflügelig drehkipp,
Demontage und Entsorgung der alten
Fenster, einschl. Kopplungsleisten, einschl. Beschlag und einschl. aller konstruktionsbedingten Zubehör- und Dichtungsteile, unter Beachtung der aller Vorbemerkungen, insbesondere der besonderen und zusätzlichen technischen Vorbemerkungen liefern und betriebsfertig montieren.
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Menge: 2,000 Stck

**4.1.110 1--flg. ca. 1510 x 1465 mm**
1--flg. ca. 1510  x 1465 mm

1.-2.Obergeschoss:

Fenster einflügelig drehkipp.
Demontage und Entsorgung der alten
Fenster, einschl. Kopplungsleisten, einschl. Beschlag und einschl. aller konstruktionsbedingten Zubehör- und Dichtungsteile, unter Beachtung der aller Vorbemerkungen, insbesondere der besonderen und zusätzlichen technischen Vorbemerkungen liefern und betriebsfertig montieren.
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Menge: 2,000 Stck

**4.1.120 2--flg. ca. 1760 x 1500 mm**
2--flg. ca. 1760  x 1500 mm

1. - 2. Obergeschoss:

Fenster zweiflügelig mit zwei Drehkipp-Elementen.
Demontage und Entsorgung der alten
Fenster, einschl. Kopplungsleisten, einschl. Beschlag und einschl. aller konstruktionsbedingten Zubehör- und Dichtungsteile, unter Beachtung der aller Vorbemerkungen, insbesondere der besonderen und zusätzlichen technischen Vorbemerkungen liefern und betriebsfertig montieren.
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Menge: 2,000 Stck

**4.1.130 3-flg. ca. 2950 x 2240 mm mit Balkontür**
3-flg. ca. 2950 x 2240 mm Balkontür

1. - 2. Obergeschoss:

Fensteranlage dreiflügelig,
mit zwei Drehkipp-Elementen und Element mit Festverglasung, eine Balkontür.
Balkontür, Niedrigschwelle < 2 cm.
Demontage und Entsorgung der alten
Fenster, einschl. Beschlag, einschl. aller konstruktionsbedingten Zubehör- und Dichtungsteile,
einschl. Kopplungsleisten
unter Beachtung der aller Vorbemerkungen, insbesondere der besonderen und zusätzlichen technischen Vorbemerkungen liefern und betriebsfertig montieren.
Aufteilung der Flügel siehe Skizze.
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Menge: 4,000 Stck

*Hinweis: Fenster Treppenhaus*
Treppenhaus

Öffnungsquerschnitt von mindestens 0,50 m² erforderlich

**4.1.140 1-flg. ca. 1150 x 1500 mm**
1-flg. ca. 1150 x 1500 mm

Treppenhausfenster:
Bestandöffnung muss vergrößert werden, um einen freien Öffnungsquerschnitt von mindestens 0,50 m² zu erhalten

Fenster einflügelig drehkipp,
Demontage und Entsorgung der alten
Fenster, einschl. Kopplungsleisten, einschl. Beschlag und einschl. aller konstruktionsbedingten Zubehör- und Dichtungsteile, unter Beachtung der aller Vorbemerkungen, insbesondere der besonderen und zusätzlichen technischen Vorbemerkungen liefern und betriebsfertig montieren.
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Menge: 3,000 Stck

#### Abschnitt 4.2 Rollladenanlagen

*Hinweis: Hinweise Rollladensystem*
Für die Ausführung von Rolladen-Systemen gilt
nachstehendes:

Der U-Wert der Aufsatzkästen muß mindestens
DIN 4108 Teil 2 entsprechen und dem GEG entsprechen.
Des Weiteren sind die Vorgaben der DIN 18073 und der ift-Richtlinie für die "Luftdichtheit von Rolllädenkästen" einzuhalten.

01 Rolladen-Aufsatzelement aus PVC-Hart
02 Wärmedämmeinlage
03 Gurt und Gurtwickler in Aufputz-Ausführung
04 Rolladenführungsschienen mit Einlauftrichter
05 Kugelgelagerte Rolladenwelle
06 Rolladenpanzer,
Gurt und Gurtwickler mit Zierverkleidung.
Rolläden über 2,50m Breite sind durch
Anordnung zusätzlicher Führungsschienen
zu unterteilen.

Für Rolläden über 4,00 m2 bzw. Spannweiten über 2,50 m ist ein Untersetzungsgetriebe gefordert.

Rolladenpanzer: Platzverhältnisse örtlich prüfen!
---------------
Stäbe aus PVC-Hart, Hohlkammerprofile,
nach aussen gewölbt,
Farbe hellgrau,
Kettenlose Stabverbindung (Einschiebprofile)
ausziehbar, mit Lüftungsschlitzen,
Stab-Nenndicke 14 mm,
Stab-Deckbreite 45-55 mm
Schlußleiste als beschwertes Kunststoffprofil
mit Anschlagschiene aus Aluminium.

Angebotenes Fabrikat: ......................

**4.2.10 Rollladenaufsatzkasten**
Rolladen-Aufsatzelement aus PVC-Hart,
Farbton: weiß,
Revision unten
Menge: 22,000 m

**4.2.20 Rollladenpanzer**
Rollladenpanzer
Stäbe aus PVC-Hart, Hohlkammerprofile,
nach aussen gewölbt,
Farbe hellgrau,
Kettenlose Stabverbindung (Einschiebprofile)
ausziehbar, mit Lüftungsschlitzen,
Stab-Nenndicke 14 mm,
Stab-Deckbreite 45-55 mm
Schlußleiste als beschwertes Kunststoffprofil
mit Anschlagschiene aus Aluminium.
Menge: 30,000 m²

#### Abschnitt 4.3 Zubehör

**4.3.10 Fensterfalzlüfter Aeromat Mini**
AEROMAT mini
Außenluftdurchlass (Dauerlüfter) zum Einbau in den Fensterfalz

Lüftergehäuse 125 mm lang, 9,5 mm hoch und 21,3 mm breit zum Einbau in Holz-, Kunststoffoder Aluminiumfenster. Mit integrierter Volumenstrombegrenzung über eine Regelklappe,
sowie integrierter Dichtung zur Abdichtung des Gehäuses gegenüber dem Rahmen- bzw. Flügelprofil und Abdichtung zu Zubehörbauteil AEROMAT mini Drehverschluss.
Die Befestigung des AEROMAT mini erfolgt mit zwei Schrauben.
Bauteil bei geschlossenem Fenster von außen nicht sichtbar.
Material: UV-beständiger Kunststoff für alle Teile.
Farbe: RAL 9016 weiß.
Luftleistung: bis zu 6 m3/h, Einbau paarweise
Einheitspreis gilt je Paar
Menge: 58,000 Stck

**4.3.20 Innenverleistung Fensteranschluss**
Innenverleistung Fensteranschluss vierseitig, in ausreichender Breite, einschließlich der Ausbildung von Gehrungen (keine Stöße!) und Zuschnitt.
Ausführung wie in Technischen Vorbemerkungen C) beschrieben.
Menge: 260,000 m

**4.3.21 Zulage Sicherheitsbeschlag RC2N für Fenster EG u. Balkontüren**
Zulage Sicherheitsbeschlag RC2N für Fenster und Balkontüren mit abscließbarem Griff.
Menge: 30,000 Stck
